# Rahmenvertrag 2024
Angebotsaufforderung (GAEB DA XML 3.1, DA83)
Projekt: 6080RV24
Währung: EUR
Nebenangebote zugelassen: ja
Erstellt mit: GXML Toolbox V3.2 R20160421, iTWO_64 V6.2.638, 19.04.2024

## Vorbemerkungen
VORBEMERKUNGEN ZUM LEISTUNGSVERZEICHNIS:

1. Allgemeine Beschreibung des Rahmenvertrags

Das vorliegende Leistungsverzeichnis beinhaltet die Kanalreinigung und TV-Inspektion der Abwasseranlagen im Rahmen der Jahresausschreibung 2024 der Stadt Sindelfingen in der Kernstadt sowie allen Ortsteilen. Im Untersuchungsbereich sind Schmutz-, Regen- und Mischwassersysteme DN 125 - DN 3000 und Sonderprofile vorhanden.

Die Maßnahme beinhaltet zudem:

- ca. 9.768 mRegelreinigung der Mischwasserkanäle DN 150 - 1400
- ca. 1.784 mRegelreinigung der Mischwasserkanäle über DN 1400 - 3000 sowie Sonderprofile über Aufwand (Stunden)

Gerätevorgaben:
        - Hauptkanal  TV-Kamera auf Fahrwagen, mit Drehschwenkkopf
        - Nebenleitungen  TV-SAT-Kamera, abbiegefähig
        - SchachtinspektionTV-Schachtkamera, mit vollsphärischer Bilderfassung
        - HindernisbeseitigungPaikert-Fräse, Fräsroboter

Normative Vorgaben:
        - UntersuchungsnormDIN EN 13508-2 (2003), DWA M 149-2 (2006)
        - Datenübergabe  DWA-M 150 (2010)

2. Angaben zum Untersuchungsbereich

2.1 Lage in der Örtlichkeit
Die zu untersuchenden Bereiche für Reinigung und TV-Inspektion der Bestands-, Abnahme und Gewährleistungserhebungen liegen in der Stadt Sindelfingen sowie deren Stadtteile.

Sindelfingen wird durch die B464, A8 und A81 durchquert. Das gesamte Stadtgebiet liegt im der Heilquellenschutzgebiet, einige Gebiete liegen in der Wasserschutzzone.
Weitere Informationen erhält der AN auf der Internetseite  https://udo.lubw.baden-wuerttemberg.de/

2.2 Baustellenverkehr und Verkehrssicherung

Der Untersuchungsbereich ist weitestgehend über das öffentliche Straßennetz erschlossen. Das Befahren von Gehwegen und Grünanlagen ist zu vermeiden. Falls dies dennoch erforderlich ist, hat der Auftragnehmer geeignete Vorsorge zu treffen, dass diese nicht beschädigt werden.

Einzelne Schächte können sich im Bereich privater Grundstücke befinden. Vor Betreten eines Privatgrundstückes ist durch den Auftragnehmer in jedem Fall rechtzeitig das Einverständnis des Grundstückseigentümers einzuholen. Sollten dabei Schwierigkeiten auftreten, ist der Auftraggeber sofort zu benachrichtigen.

Für die Sicherung des Verkehrs im Untersuchungsbereich hat der Auftragnehmer auf den Grundlagen des Leistungsverzeichnisses, der Baubeschreibung sowie der Regelungen der RSA 2021 und der StVO die verkehrsrechtlichen Genehmigungen herbeizuführen sowie diese im angeordneten Umfang umzusetzen.

Das arbeitstägliche Aufstellen, Räumen sowie Umsetzen und Vorhalten der Verkehrssicherung gem. Regelplan B IV/1 und B IV/2 "Arbeitsstellen von kürzerer Dauer" ist vorzusehen.
Eine Jahresgenehmigung der VRAO ist über die zuständige Behörde in Sindelfingen zu beantragen. Sonderfälle bei denen die Regelpläne B IV/1 und B IV/2 nicht ausreichen, sind separat zu beantragen.

Während des gesamten Untersuchungsumfanges müssen die Flucht- und Rettungswege sowie Feuerwehrzufahrten stets hindernisfrei für Rettungsfahrzeuge befahrbar sein. Der Anliegerverkehr ist aufrecht zu erhalten.

Liegen Kanalabschnitte in stark befahrenen Straßen, in Anfahrts- und Lieferzonen oder auf Buslinien können die Arbeiten eventuell nur zu verkehrsarmen bzw. außerhalb von Öffnungs- und Lieferzeiten oder in Nachtarbeit durchgeführt werden. Diese Arbeiten sind im Vorfeld mit dem AG abzuklären. Sollten bei der Durchführung Schwierigkeiten auftreten, ist der Auftraggeber sofort zu benachrichtigen.

Lager- und Abstellplätze für die Fahrzeuge stehen nicht zur Verfügung.

2.3 Wasser- und Stromversorgung

Die Ver- und Entsorgung obliegt dem Auftragnehmer. Für die Stromversorgung hat der AN selbst aufzukommen.

Das Wasser für die Kanalreinigung kann nicht vom Hydrantennetz bezogen werden. Das Wasser für die Reinigung ist auf der Kläranlage als Brauchwasser zu den Öffnungszeiten zu laden. Momentan sind die Gebühren für das Brauchwasser 0,40 € je m³ zzgl. 3,70 € pauschal je Befüllung. Die Öffnungszeiten der Kläranlage sind Mo-Mi 6:45-15:00 Uhr, Do und Fr 6:45-14:00 Uhr.

In Notsituationen bzw. nach Schließzeiten der Kläranlage kann Wasser aus dem öffentlichen Netz (Hydranten) mittels Zähler oder Wasseruhr entnommen werden.  Die Wasserentnahme ist nur mittels Standrohr der Stadtwerke Sindelfingen möglich. Der Verbrauch ist direkt mit den Stadtwerken abzugleichen und abzurechnen.

Sämtliche Geräte oder Aggregate sowie deren Betrieb, die für die Durchführung der Arbeiten erforderlich sind, müssen vom AN arbeitstäglich bereitgestellt werden. Die Aufwendungen sind in die Einheitspreise der TV-Inspektion einzurechnen.

3. Angaben zur Ausführung

Die Leistungen zur Kanalreinigung und TV-Inspektion sind im eigenen Betrieb auszuführen.

Alle Fahrzeuge sind aus Sicherheitsgründen immer mit 2 Mann zu besetzen. Die UVV sind einzuhalten.

3.1 Projektablauf und Ausführungsfristen

Die Ausführung der Jahresausschreibung erfolgt in Teilen. Hierzu erteilt der AG schriftlich Einzelaufträge. Dies erfolgt in einem Zeitraum zwischen Juli 2024 und Juni 2025.

In Notfällen muss der AN innerhalb von 2 h, nach Erhalt des Auftrages durch den AG, anwesend sein. Dies umfasst auch die Sonn-, Feiertags- und Nachtarbeit. Den Auftrag hierfür dürfen auch mündlich das Kläranlagenpersonal sowie die Feuerwehr oder Polizei erteilen.

Die Durchführung ist haltungs-/leitungs- bzw. schachtweise durchzuführen. Zusätzliche Aufwendungen in Folge wiederholter An- und Abfahrten bzw. Umsetzen im Untersuchungsbereich während eines Einzelauftrages werden nicht gesondert vergütet.

Es sind alle erforderlichen und vorgeschriebenen Maßnahmen zur Vorbereitung der Arbeiten, zur Unterhaltung der Baustelle und zur Baustellenräumung arbeitstäglich zu treffen. Die Aufwendungen hierfür mit Ausnahme der An- und Abfahrten sind in die Einheitspreise der TV-Inspektion einzurechnen.

Das Aufsuchen sowie Öffnen und Schließen der Schachtdeckel, soweit dies mit den allgemein üblichen Aufwendungen verbunden ist, ist in die Einheitspreise der TV-Inspektion einzurechnen. Ebenso ist das Überprüfen der Durchmesser der Kanäle und Leitungen im Schacht durch manuelles Nachmessen in die Einheitspreise der TV-Inspektion einzurechnen. Bei Bedarf sind im Schacht Anti-Klapperringe einzusetzen. Die Anti-Klapperringe werden vom AG gestellt. Bei Beschwerden wegen klappernder Schachtdeckel hat der AN innerhalb eines Tages Abhilfe zu schaffen.

3.2 Aufrechterhaltung der Vorflut

Die TV-Inspektion im Hauptkanal ist zwingend abwasserfrei durch kontrollierten Rückstau durch Absperrblasen durchzuführen. Dort wo ein gefahrloser Rückstau nicht möglich ist, ist der AG zu informieren.

Die Installation der Absperrblasen ist über Standardschachtzustiege DN 625 zu gewährleisten. Eine Hintersicherung und die Entlüftung der Absperrblasen von der Geländeoberkante sowie die Kontrolle des Rückstaus ist obligatorisch.

Das Risiko der Tagwasserhaltung obliegt dem AN. Die UVV sind einzuhalten.

Die Vergütung der Vorflutsicherung erfolgt anhand der vom AN zu erstellenden digitalen Fotodokumentation mit Zuordnung der Bilder. Die Kosten hierfür sind in die entsprechenden Positionen einzurechnen. Derart nicht dokumentierte Arbeiten werden nicht vergütet.

3.3 Reinigung

Die Hauptkanalreinigung hat mit einem kombinierten Saugspülfahrzeug mit Wasserrückgewinner unmittelbar vor der TV-Inspektion zu erfolgen. Für die Arbeiten der Reinigung sind 2 Mann in die Positionen einzukalkulieren.

Bei den Reinigungsarbeiten für die Regelreinigung sind Einsatzzeiten von mehreren Wochen einzuplanen. Eine TV-Inspektion im Anschluss erfolgt nicht.
Zur Dokumentation der Regelreinigungsarbeiten ist eine Excelliste mit folgenden Angaben zu führen bzw. zu erstellen:

Stadtteil  Plan-Nr.  Straße  von Schacht  nach Schacht  gereinigt am

Die Haltungen der Regelreinigung DN 150 - 1400 werden nach Metern vergütet.

| DN | lfm | DN | lfm |
| --- | --- | --- | --- |
| 150 | 36 | 800 | 410 |
| 200 | 272 | 900 | 585 |
| 250 | 1124 | 1000 | 587 |
| 300 | 915 | 1100 | 90 |
| 400 | 527 | 1200 | 384 |
| 500 | 954 | 1300 | 391 |
| 600 | 1089 | 1400 | 2104 |
| 700 | 300 |  |  |

Für die Regelreinigung der Rohrdurchmesser >DN1400 und Sonderprofile >1400 ist ein Einsatz von Spezialdüsen für Großprofile vorgesehen. Je nach Verschmutzungsgrad ist mit einer manuellen Reinigung mit zusätzlicher händischer Aufnahme des Kanalräumgutes zu rechnen. Diese Haltungen werden nach Aufwand vergütet.

Bei den Haltungen  > 1400 und Sonderprofile sind folgende Profilarten zu reinigen:

| DN | lfm |
| --- | --- |
| 1450 | 6 |
| 1600 | 81 |
| 1800 | 90 |
| 2400 | 49 |
| 3000 | 188 |
| Sonderprofile |  |
| DN | lfm |
| 800/1560 | 6 |
| 880/2000 | 7 |
| 1500/800 | 42 |
| 1950/2600 | 254 |
| 2180/5450 | 514 |
| 3050/2000 | 548 |

Der Spüldruck ist auf die Verhältnisse beschädigter oder sanierter Kanalrohre anzupassen. In Schlauchlinerhaltungen ist mit vermindertem Druck zu spülen, um Beschädigungen zu vermeiden. Zudem sind in Schlauchlinerhaltungen keine granulatbeschichteten Reifen zu verwenden. Die UVV sind einzuhalten.
Hindernisse wie z.B. Wurzeleinwüchse sollen entfernt werden. Der AG bevorzugt eine Paikert-Fräse oder gleichwertig.
In Einzelfällen darf nach Rücksprache mit dem AG eine Kettenschleuder zum Einsatz gebracht werden.
Kann wegen unzureichender Reinigung die Qualität der Aufzeichnung aufgrund von Ablagerungen o.ä. nicht beurteilt werden, so hat der AN die Reinigung und die Inspektion auf seine Kosten zu wiederholen.

Das Kanalräumgut ist im Schacht aufzufangen, aufzunehmen und fachgerecht zu entsorgen. Die Flüssigphase ist in das Kanalnetz einzuleiten. Der Wasserverbrauch ist in die Einheitspreise der Kanalreinigung einzurechnen.

Die Schmutzfänger der geöffneten Schächte sind zu entleeren und das Räumgut ist fachgerecht zu entsorgen.

Die Entsorgung des Kanalräumgutes erfolgt durch den Auftragnehmer. Entsorgungsnachweise sind vorzulegen. Die Abrechnung erfolgt nach Wiegeschein.

3.4 TV-Inspektion

Die Inspektions- und Schadenserfassung hat zwingend nach DWA-M 149-5 zu erfolgen. Als Kodiersystem sind die Vorgaben der DIN-EN 13508-2 / Nationale Festlegung DWA M 149-2 einzuhalten.

Änderungen der Bestandsunterlagen (z. B. nicht vermessene Schächte) und Inspektionsabbrüche sind in die TV-Inspektionspläne einzutragen und dem AG mitzuteilen. Bei Abbruch der Inspektion ist der Grund des Abbruches im Freitext als Anmerkung zu vermerken.

Zusätzlich hat das ausführende Personal des AN während der Inspektion eine Liste gemäß Vorgabe durch den AG zu führen, in der dokumentiert wird, welche Objekte aus welchem Grund nicht vollständig untersucht werden konnten. Die Objektbezeichnungen in der Liste müssen mit den Bezeichnungen aus den Bestandsunterlagen zwingend übereinstimmen. Es liegt im Ermessen des AN, ob diese Liste digital oder analog geführt wird. Dies wird im Rahmen des Baustellenstartgesprächs festgelegt.

Dem Haltungsprotokoll sind folgende Farbschadensfotos zur TV-Untersuchung beizulegen:
- alle Schadstellen mit Fremdwasserzulauf
- alle schweren Schadensbilder

Bilder sind auf Formblättern analog dem Haltungsprotokoll auszudrucken.

Die eingesetzten Fahrzeuge und Geräte zur Inspektion müssen geeignet sein, alle sich aus dem Inspektionszweck ergebenden Informationen vollständig und detailliert zu erfassen. Die Anforderungen an die Inspektion gem. Merkblatt DWA-M 149-5 sind einzuhalten. Für die Arbeiten der TV-Inspektion sind 2 Mann in die Positionen einzukalkulieren.

Die Schächte werden mittels vollsphärischer Bilderfassung aufgenommen. Ist dies durch die Örtlichkeiten nicht möglich, ist die Schachtinspektion mittels Begehung durchzuführen.

Die Einmessung der Schäden und Zuläufe erfolgt von Geländeoberkante (0,00 m) bis Schachtsohle.

Die Schachttiefe ist bei der Schachtinspektion mittels Tiefenmessgerät wie z. B. einem Streckenlaser oder Messlatte bei allen Schächten aufzunehmen.

Die vertikale Auflösung muss mindestens der lichten Höhe des Inspektionsobjekts in Millimeter entsprechen. Hieraus ergeben sich z. B. folgende Anforderungen:
- DN 300 bis 600: ca. 800 × 600 Pixel
- DN 1200:  ca. 1600 × 1200 Pixel

Fotos sollten im Format JPG und einer Auflösung von mind. 1600x1200 Pixel aufgenommen werden.

Für den Einsatz in unterschiedlichen Profilnennweiten müssen spezielle dem Durchmesser angepasste Fahrwagenkonstruktionen (z.B. spezielle Reifensätze, teleskopierbar) und ggf. Zusatzbeleuchtungen verwendet werden, um eine Schadensbeurteilung entsprechend DWA-M 149-5 sicherzustellen. Es ist darauf zu achten, dass die Kameraposition stets axial, zentrisch geführt wird.

3.5 Ausführungsunterlagen
Zur Ausführung der TV-Inspektion werden dem AN folgende Unterlagen zur Verfügung gestellt:

- TV-Inspektionspläne
- Stammdaten im XML-Format

Die TV-Inspektion ist zwingend entsprechend den zur Verfügung gestellten Unterlagen durchzuführen. Abweichungen sind festzustellen und in Lage und Art im Lageplan sowie in den Inspektionsdaten (Einblendung, Bild) zu dokumentieren.

3.6 Datenübergabe
Die Dokumentation der TV-Inspektion hat digital zu erfolgen.

Der Datenaustausch erfolgt entsprechend DWA-M 150 "Datenaustauschformat für die Zustandserfassung von Entwässerungssystemen".

Zur Durchführung der TV-Inspektion erhält der AN die Stammdaten entsprechend DWA-M 150 Formattyp A  als XML-Austauschdatei sowie die TV-Inspektionspläne (Lagepläne).

Nach Abschluss der TV-Inspektion sind die Inspektionsdaten (Grunddaten, Projektdaten, Zustandsdaten) entsprechend DWA-M 150 Formattyp B als XML-Austauschdatei zu übergeben.

Außerdem sind die TV-Untersuchungspläne mit den üblichen Markierungen und Vermerken des Reinigungs-/Inspektionspersonals eingescannt als PDF-Datei oder analog mit der Dokumentation mitzuliefern.

Die Liste mit den Bezeichnungen der Objekte ohne vollständige Untersuchung sowie den Gründen dafür ist der Dokumentation ebenfalls als PDF-Dokument beizufügen.

Zusätzlich sind bei Aufnahme der Anschlussleitungen die Feldbezeichnungen HG001 bis HG012 gemäß DWA-M 150 und für die Schachtinspektion laut Anlage "Anforderungen an Schacht-TV-Inspektion" auszufüllen und zu übergeben.

Zur Dokumentation der TV-Inspektion sind weiter folgende Unterlagen haltungs-, leitungs- bzw. schachtweise zu erstellen und analog/digital zu übergeben:

- Haltungsbericht
- Schadstellendokumentation
- Filmdaten

Der Dateiname der digitalen Daten (Haltungsberichte, Schadstellendokumentation, Filmdaten) muss der Haltungsbezeichnung entsprechen.

Die geforderten Daten sind dem AG geschlossen und vollständig spätestens 6 Werktage nach Abschluss des Einzelauftrages zu übergeben.

4. Abrechnung

Die Abrechnung erfolgt nach Positionen des Leistungsverzeichnisses. Die Einzelrechnungen sind prüffähig durch den AN aufzustellen.

Die Abrechnung der Regelreinigungslängen bis einschließlich DN 1400 erfolgt haltungsweise von Rohranfang bis Rohrende. Die Regelreinigung über DN 1400 und Sonderprofile >1400 wird nach Aufwand vergütet. Die vorbereitende Reinigung der Schächte wird nicht gesondert vergütet und sind in die Reinigungslängen der Kanalhaltungen einzurechnen.

Einzelaufträge für Notfälle, Gewährleistungs- und Sanierungsabnahmen werden ebenfalls im Aufwand nach Stunden vergütet.

Die Abrechnung der Stunden erfolgt haltungs-/leitungs bzw. schachtweise.

Aufwendungen für An- und Abfahrten sowie Umsetzen der einzelnen Bereiche sind in die Einheitspreise des Leistungsverzeichnisses einzurechnen. Leistungen nach Stunden werden nur für den tatsächlichen Arbeitsaufwand vergütet.

Stundenlohnarbeiten können für alle ausgeschriebenen Leistungsbereiche herangezogen werden, sofern eine Abrechnung über die Hauptposition nicht möglich ist. Eine Vergütung erfolgt nur nach vorheriger, schriftlicher Anordnung durch den Auftraggeber oder die Objektüberwachung.
Es ist zwingend erforderlich, Regieberichte über die ausgeführten Stundenarbeiten täglich zu erstellen und wöchentlich vorzulegen. Werden Nacht- bzw. Feiertagsarbeiten notwendig, werden tarifliche Zuschläge vergütet.

Zu jeder Einzelrechnung sind neben der Massenzusammenstellung, die unterschriebenen Tagesberichte und freigegebene Regieberichte mit ggf. Fotos sowie Wiegescheine im Original vorzulegen.

Die Bezahlung der Einzelrechnung erfolgt erst nach vollständiger, lückenloser und fehlerfreien Übergabe sämtlicher, im LV geforderten Unterlagen und Daten.

## 1 Rahmenvertrag 2024
Datum: 19.04.2024

### Bereich 1 RAHMENVERTRAG

#### Abschnitt 1.1 ALLGEMEINES

**1.1.1 Baustelle Reinigung einrichten vorhalten räumen**
Baustelleneinrichtung Reinigung einschließlich Personal- und Materialkosten einrichten, vorhalten, räumen

Abrechnung je Fahrzeug pro Arbeitstag
Menge: 45,000 St

**1.1.2 Baustelle Grubenentleerung einrichten vorhalten räumen**
Baustelleneinrichtung Grubenentleerung einschließlich Personal- und Materialkosten einrichten, vorhalten, räumen

Abrechnung je Fahrzeug pro Arbeitstag
Menge: 12,000 St

**1.1.3 Baustelle Absetzschacht einrichten vorhalten räumen**
Baustelleneinrichtung Absetzschacht einschließlich Personal- und Materialkosten einrichten, vorhalten, räumen

Abrechnung je Fahrzeug pro Arbeitstag
Menge: 1,000 St

**1.1.4 Baustelle Hindernisbeseitigung einrichten vorhalten räumen**
Baustelleneinrichtung Hindernisbeseitigung einschließlich Personal- und Materialkosten einrichten, vorhalten, räumen

Abrechnung je Fahrzeug pro Arbeitstag
Menge: 5,000 St

**1.1.5 Baustelle Ortung/Vermessung einrichten vorhalten räumen**
Baustelleneinrichtung Ortung/Vermessung einschließlich Personal- und Materialkosten einrichten, vorhalten, räumen

Abrechnung je Fahrzeug pro Arbeitstag
Menge: 2,000 St

**1.1.6 Baustelle TV-Inspektion einrichten vorhalten räumen**
Baustelleneinrichtung  TV-Inspektion einschließlich Personal- und Materialkosten einrichten, vorhalten, räumen

Abrechnung je Fahrzeug pro Arbeitstag
Menge: 20,000 St

**1.1.7 Baustelle SAT-TV einrichten vorhalten räumen**
Baustelleneinrichtung  SAT-TV einschließlich Personal- und Materialkosten einrichten, vorhalten, räumen

Abrechnung je Fahrzeug pro Arbeitstag
Menge: 5,000 St

**1.1.8 Verkehrssicherung B IV/1 und B IV/2 einholen aufstellen umsetzen vorhalten räumen**
Verkehrsrechtliche Anordnung im Untersuchungsbereich einholen, für den gesamten Ausführungszeitraum, die Gebühren sind einzurechnen.

Verkehrszeichen und Verkehrseinrichtungen einschl. Fahrbahnmarkierung, arbeitstäglich aufstellen, umsetzen und räumen, vorhalten über den gesamten Zeitraum der Ausführung, Ausführung gemäß Verkehrszeichenregelplan,
Plan-Nr 'B IV/1' und B IV/2.
Menge: 5,000 St

**1.1.9 Verkehrsabsperrung**
Aufstellen, Vorhalten, Überwachen, Abbauen von Halteverbotsschildern inkl. Zusatzzeichen für die Aufrechterhaltung des Verkehrs, insbesondere des Linienverkehrs und zur Sperrung von Parkplätzen, auf denen sich Schächte befinden.

Anzahl Schilder pro Absperrbereich bis 8 St

Einholen der verkehrsrechtlichen Anordnung einschließlich Erstellung des Verkehrszeichenplan je Halteverbotszone ist einzurechnen.
Die Einrichtung der Halteverbotszone muss 72h vor Ausführung erfolgen.

Abrechnung je anerkannten Verkehrszeichenplan
Menge: 8,000 St

#### Abschnitt 1.2 ABWASSERHALTUNG:

**1.2.1 Absperrblasen setzen überwachen entfernen bis DN200**
Absperrblasen bis DN 200 setzen und entfernen in Haltungen von Schächten aus, während der TV-Inspektion. Die Blasen sind durch Sprieße zu sichern. Eine Entlüftung der Blase von der Geländeoberkante ist sicherzustellen.

Der Rückstau ist laufend zu kontrollieren und ggf. abzupumpen. Die Vermeidung eines Rückstaus, höher als dass Niveau der angerenzenden Untergeschosse ist obligatorisch. Das Risiko der Tagwasserhaltung obliegt dem AN.
Menge: 10,000 St

**1.2.2 Absperrblasen setzen überwachen entfernen über DN200-400**
Absperrblasen über DN 200 bis DN 400 setzen und entfernen in Haltungen von Schächten aus, während der TV-Inspektion. Die Blasen sind durch Sprieße zu sichern. Eine Entlüftung der Blase von der Geländeoberkante ist sicherzustellen.

Der Rückstau ist laufend zu kontrollieren und ggf. abzupumpen. Die Vermeidung eines Rückstaus, höher als dass Niveau der angerenzenden Untergeschosse ist obligatorisch. Das Risiko der Tagwasserhaltung obliegt dem AN.
Menge: 15,000 St

**1.2.3 Absperrblasen setzen überwachen entfernen über DN400-600**
Absperrblasen über DN 400 bis DN 600 setzen und entfernen in Haltungen von Schächten aus, während der TV-Inspektion. Die Blasen sind durch Sprieße zu sichern. Eine Entlüftung der Blase von der Geländeoberkante ist sicherzustellen.

Der Rückstau ist laufend zu kontrollieren und ggf. abzupumpen. Die Vermeidung eines Rückstaus, höher als dass Niveau der angerenzenden Untergeschosse ist obligatorisch. Das Risiko der Tagwasserhaltung obliegt dem AN.
Menge: 10,000 St

**1.2.4 Absperrblasen setzen überwachen entfernen über DN600-800**
Absperrblasen über DN 600 bis DN 800 setzen und entfernen in Haltungen von Schächten aus, während der TV-Inspektion. Die Blasen sind durch Sprieße zu sichern. Eine Entlüftung der Blase von der Geländeoberkante ist sicherzustellen.

Der Rückstau ist laufend zu kontrollieren und ggf. abzupumpen. Die Vermeidung eines Rückstaus, höher als dass Niveau der angerenzenden Untergeschosse ist obligatorisch. Das Risiko der Tagwasserhaltung obliegt dem AN.
Menge: 10,000 St

**1.2.5 Kanaldichtkissen setzen überwachen entfernen über DN800-1000**
Kanaldichtkissen über DN 800 bis DN 1000 setzen und entfernen in Haltungen von Schächten aus, während der TV-Inspektion. Die Blasen sind durch Sprieße zu sichern. Eine Entlüftung der Blase von der Geländeoberkante ist sicherzustellen.

Der Rückstau ist laufend zu kontrollieren und ggf. abzupumpen. Die Vermeidung eines Rückstaus, höher als dass Niveau der angerenzenden Untergeschosse ist obligatorisch. Das Risiko der Tagwasserhaltung obliegt dem AN.
Menge: 8,000 St

**1.2.6 Kanaldichtkissen setzen überwachen entfernen über DN1000-1400**
Kanaldichtkissen über DN 1000 bis DN 1400 setzen und entfernen in Haltungen von Schächten aus, während der TV-Inspektion. Die Blasen sind durch Sprieße zu sichern. Eine Entlüftung der Blase von der Geländeoberkante ist sicherzustellen.

Der Rückstau ist laufend zu kontrollieren und ggf. abzupumpen. Die Vermeidung eines Rückstaus, höher als dass Niveau der angerenzenden Untergeschosse ist obligatorisch. Das Risiko der Tagwasserhaltung obliegt dem AN.
Menge: 2,000 St

**1.2.7 Auf- und Abbau Abwasserhaltung bis 10 l/s**
Abwasserhaltung für effektive Förderleistung bis 10 l/s aufbauen, vorhalten und abbauen als Stückpauschale für die Installation in einem Inspektionsabschnitt. Einbau der Pumpen einschließlich sämtlicher Geräte wie Kraftstromgenerator, Absperrorgane, Baustromverteiler, Kabel und diverse Kleingeräte, die Verlegung der Sammelleitungen zum untenliegenden Schacht einschließlich Sicherung, Überfahrtkonstruktionen bei den Gebäudezufahrten. Es ist mit Schlauchlängen von bis 150 m zu rechnen. Ferner enthalten sind die Personalkosten für den Auf- und Abbau der Abwasserhaltungsanlage und für die Überwachung der Abwasserhaltung während der TV-Inspektion, auch in den einzelnen Anschlussleitungen.

Der Aufbau ist auf einem Aufmaßblatt zu skizzieren. Die Vorhaltung des Ersatzaggregates bzw. einer Ersatzpumpe ist in die Einzelposition einzurechnen.
Menge: 10,000 St

**1.2.8 Auf- und Abbau Abwasserhaltung bis 30 l/s**
Abwasserhaltung für effektive Förderleistung bis 30 l/s aufbauen, vorhalten und abbauen als Stückpauschale für die Installation in einem Inspektionsabschnitt. Einbau der Pumpen einschließlich sämtlicher Geräte wie Kraftstromgenerator, Absperrorgane, Baustromverteiler, Kabel und diverse Kleingeräte, die Verlegung der Sammelleitungen zum untenliegenden Schacht einschließlich Sicherung, Überfahrtkonstruktionen bei den Gebäudezufahrten. Es ist mit Schlauchlängen von bis 150 m zu rechnen. Ferner enthalten sind die Personalkosten für den Auf- und Abbau der Abwasserhaltungsanlage und für die Überwachung der Abwasserhaltung während der TV-Inspektion, auch in den einzelnen Anschlussleitungen.

Der Aufbau ist auf einem Aufmaßblatt zu skizzieren. Die Vorhaltung des Ersatzaggregates bzw. einer Ersatzpumpe ist in die Einzelposition einzurechnen.
Menge: 8,000 St

**1.2.9 Abwasserhaltung überwachen betreiben bis 10 l/s**
Abwasserhaltung effektiv bis 10 l/s betreiben und laufende Kontrolle der Abwasserpumpanlagen in einem Inspektionsabschnitt. Abrechnung erfolgt je Pumpstunde gemäß elektronischem Betriebsstundenzähler.
Menge: 20,000 h

**1.2.10 Abwasserhaltung überwachen betreiben bis 30 l/s**
Abwasserhaltung effektiv bis 30 l/s betreiben und laufende Kontrolle der Abwasserpumpanlagen in einem Inspektionsabschnitt. Abrechnung erfolgt je Pumpstunde gemäß elektronischem Betriebsstundenzähler.
Menge: 15,000 h

#### Abschnitt 1.3 REINIGUNG:

*Hinweis: Hauptkanal*

**1.3.1 Kanalreinigungsfahrzeug Hauptkanal Bedienungspersonal einsetzen Hochdruckstrahlverfahren**
Kanalreinigungsfahrzeug Hauptkanal mit Bedienungspersonal, 2 Mann, auf Anordnung des AG einsetzen,
der Verrechnungssatz für die jeweilige Arbeitskraft umfasst sämtliche Aufwendungen wie Lohn- und Gehaltskosten, Lohn- und Gehaltsnebenkosten, Zuschläge, lohngebundene und lohnabhängige Kosten, sonstige Sozialkosten, Gemeinkosten, Wagnis und Gewinn.
Der Verrechnungssatz für das Gerät umfasst sämtliche Aufwendungen für den Betrieb, Gemeinkosten, Wagnis und Gewinn, im Hochdruckstrahlverfahren, Strahldüse in alle Richtungen frei beweglich, mit Wasserrückgewinnung, Flüssigphase rückleiten.

Abrechnung gemäß anerkannter und unterschriebener Tagesberichte des AG.
Menge: 120,000 h

*Hinweis: Regelreinigung Kanäle DN 150-1400*

**1.3.2 Abwasserkanal reinigen Hochdruckstrahlverfahren bis DN200 Verschmutzungsgrad 15 %**
Hauptkanäle reinigen, Abwasserkanal, Kreisquerschnitt, im Hochdruckstrahlverfahren, Abfall aufsaugen, laden, Flüssigphase rückleiten, bis DN 200, Haltungen '13,000' St,
Verschmutzungsgrad bis '15' %, Transport und Entsorgung der Abfälle werden gesondert vergütet.
Menge: 308,000 m

**1.3.3 Abwasserkanal reinigen Hochdruckstrahlverfahren über DN200-600 Verschmutzungsgrad 15 %**
Hauptkanäle reinigen, Abwasserkanal, Kreisquerschnitt, im Hochdruckstrahlverfahren, Abfall aufsaugen, laden, Flüssigphase rückleiten, über DN 200 bis DN 600,
Haltungen '135,000' St,
Verschmutzungsgrad bis '15' %, Transport und Entsorgung der Abfälle werden gesondert vergütet.
Menge: 4609,000 m

**1.3.4 Abwasserkanal reinigen Hochdruckstrahlverfahren über DN600-1000 Verschmutzungsgrad 15 %**
Hauptkanäle reinigen, Abwasserkanal, Kreisquerschnitt, im Hochdruckstrahlverfahren, Abfall aufsaugen, laden, Flüssigphase rückleiten, über DN 600 bis DN 1000, Haltungen '156,000' St,
Verschmutzungsgrad bis '15' %, Transport und Entsorgung der Abfälle werden gesondert vergütet.
Menge: 1882,000 m

**1.3.5 Abwasserkanal reinigen Hochdruckstrahlverfahren über DN1000-1400 Verschmutzungsgrad 15 %**
Hauptkanäle reinigen, Abwasserkanal, Kreisquerschnitt, im Hochdruckstrahlverfahren, Abfall aufsaugen, laden, Flüssigphase rückleiten, über DN 1000 bis DN 1400, Haltungen '81,000' St,
Verschmutzungsgrad bis '15' %, Transport und Entsorgung der Abfälle werden gesondert vergütet.
Menge: 2969,000 m

**1.3.6 Dokumentation Regelreinigungsarbeiten**
*** Pauschalposition
Dokumentation der Regelreinigungsarbeiten in einer Excel-Liste, s. Vorbemerkungen.

Übergabe der Daten digital
Menge: 1,000 psch

*Hinweis: Nebenleitung*

**1.3.7 Kanalreinigungsfahrzeug Nebenleitung Bedienungspersonal einsetzen Hochdruckstrahlverfahren vom HK und vom Schacht**
Kanalreinigungsfahrzeug Nebenleitung, zugängig vom Hauptkanal und vom Schacht mit Bedienungspersonal, 2 Mann, auf Anordnung des AG einsetzen,
der Verrechnungssatz für die jeweilige Arbeitskraft umfasst sämtliche Aufwendungen wie Lohn- und Gehaltskosten, Lohn- und Gehaltsnebenkosten, Zuschläge, lohngebundene und lohnabhängige Kosten, sonstige Sozialkosten, Gemeinkosten, Wagnis und Gewinn.
Der Verrechnungssatz für das Gerät umfasst sämtliche Aufwendungen für den Betrieb, Gemeinkosten, Wagnis und Gewinn, im Hochdruckstrahlverfahren, Strahldüse in alle Richtungen frei beweglich, mit Wasserrückgewinnung, Flüssigphase rückleiten.

Abrechnung gemäß anerkannter und unterschriebener Tagesberichte des AG.
Menge: 25,000 h

*Hinweis: Schacht*

**1.3.8 Kanalreinigungsfahrzeug Schacht Bedienungspersonal einsetzen Hochdruckstrahlverfahren**
Kanalreinigungsfahrzeug Schacht, mit Bedienungspersonal, 2 Mann, auf Anordnung des AG einsetzen,
der Verrechnungssatz für die jeweilige Arbeitskraft umfasst sämtliche Aufwendungen wie Lohn- und Gehaltskosten, Lohn- und Gehaltsnebenkosten, Zuschläge, lohngebundene und lohnabhängige Kosten, sonstige Sozialkosten, Gemeinkosten, Wagnis und Gewinn.
Der Verrechnungssatz für das Gerät umfasst sämtliche Aufwendungen für den Betrieb, Gemeinkosten, Wagnis und Gewinn, im Hochdruckstrahlverfahren, Strahldüse in alle Richtungen frei beweglich, mit Wasserrückgewinnung, Flüssigphase rückleiten.

Abrechnung gemäß anerkannter und unterschriebener Tagesberichte des AG.
Menge: 25,000 h

*Hinweis: Gruben*

**1.3.9 Fäkalschlammentsorgung aus abflusslosen Sammelgruben**
Fäkalschlamm in Einzelmengen pro m³ von ca. 4 bis 40 m³ pro Stück
aus abflusslosen Sammelgruben einsammeln.
Folgende Nebenleistungen sind in die Position mit einzukalkulieren und werden nicht gesondert vergütet: Dokumentation mittels Lieferscheine, Ggf. Öffnen und Schließen von Toreinfahrten und Schachtdeckeln, Verlegung und Einrollen von Saug- und Spülschläuchen bis 40 m; Sauberhaltung und ggf. Säuberung der Entnahmestellen, Einsatz und Vorhaltung der Fahrzeuge und Geräte sowie des erforderlichen Personals, übliche angemessene Warte- und Entleerzeiten.

Transport und Entsorgung der Abfälle werden gesondert vergütet.
Menge: 150,000 m3

*Hinweis: Absetzschächte*

**1.3.10 Absetzschacht reinigen**
Absetzschacht reinigen im Hochdruckstrahlverfahren, Abfall aufsaugen, laden, Flüssigphase rückleiten, Transport und Entsorgung der Abfälle werden gesondert vergütet
Menge: 10,000 h

*Hinweis: Entsorgung*

**1.3.11 Abfall nicht gefährlich AVV200306 nicht schadstoffbelastet LKW AN transp. entsorgen Vergüt.Entsorg. AN**
STLB-Bau 2020-04 087
Siedlungsabfälle,
nicht gefährlich, Abfallschlüssel nach AVV (Abfallverzeichnis-Verordnung) 200306 Abfälle aus der Kanalreinigung,
nicht schadstoffbelastet,
in Behälter auf Fahrzeug lagernd, mit LKW des AN transportieren, entsorgen, max. Gesamtgewicht ohne Beschränkung, zum Lager/zur Anlage nach Wahl des AN,
Anlage (Bezeichnung/Ort) '
'....................................................'
'
vom Bieter einzutragen,
Vergütung der Entsorgung übernimmt AN, Mengenermittlung nach Wiegekarte.
Menge: 40,000 t

#### Abschnitt 1.4 HINDERNISBESEITIGUNG

**1.4.1 HD-Fräsarbeiten mit TV-Kontrolle DN250-600**
Einsatz von HD-Rohrreinigungsfahrzeug mit Fräswerkzeugen (Paikert-Schlagbohrdüsen, Radialfräsen u.ä.) zum Freifräsen von Haltungen mit verfestigten Ablagerungen <=75% des Querschnitts, einwachsenden Wurzeln usw.., inkl. TV-Fahrzeug, DN 250 bis einschl. DN 600.
Die Arbeiten sind permanent mittels TV-Gerät zu überwachen.

Der Einsatz erfolgt gem. Ausführungsvorgabe des AGgemäß anerkannter und unterschriebener Tagesberichte des AG.

Maschinen-/Gerätetyp 'Paikert-Fräse'
oder gleichwertig,
Maschinen-/Gerätetyp '
'....................................................'
'
vom Bieter einzutragen.
Menge: 20,000 h

*Hinweis: Dokumentation*

**1.4.2 Dokumentation Hindernisbeseitigung**
Dokumentation der Hindernisbeseitigung, je Frässtelle, bestehend aus:

- Film im Format MPEG2, je Frässtelle

Abrechnung je Stück Einzelauftrag

Übergabe der Daten digital, auf DVD, DVD verbleibt im Besitz AG.
Menge: 4,000 St

#### Abschnitt 1.5 ORTUNG / VERMESSUNG

**1.5.1 Ortung Leitungsverlauf elektromagnet. Sender/Empfänger**
Leitungsverlauf orten, Verfahren mit elektromagnetischem Sender/Empfänger, mit punktueller Lageerfassung, einschl. Sperren der Haltung und Wasserrückhaltung, Ergebnisse dokumentieren, Dokumentation wird gesondert vergütet.

Abrechnung gemäß anerkannter und unterschriebener Tagesberichte des AG.
Menge: 5,000 h

*Hinweis: Dokumentation*

**1.5.2 Dokumentation Ortung digital**
Dokumentation der Ortung, je Messpunkt, Eintrag in den digitalen Inspektionsplan, Übergabe der Daten digital, auf DVD, DVD verbleibt im Besitz AG.

Abrechnung je Stück Einzelauftrag
Menge: 2,000 St

#### Abschnitt 1.6 INSPEKTION:

*Hinweis: Hauptkanal*

**1.6.1 Kanalinspektionsfahrzeug Bedienungspersonal TV-Kamera**
Kanalinspektionsfahrzeug, mit Bedienungspersonal, einsetzen,
der Verrechnungssatz für die jeweilige Arbeitskraft umfasst sämtliche Aufwendungen wie Lohn- und Gehaltskosten, Lohn- und Gehaltsnebenkosten, Zuschläge, lohngebundene und lohnabhängige Kosten, sonstige Sozialkosten, Gemeinkosten, Wagnis und Gewinn.
Der Verrechnungssatz für das Gerät umfasst sämtliche Aufwendungen für den Betrieb, Gemeinkosten, Wagnis und Gewinn, TV-Kamera auf Fahrwagen, Drehschwenkkopf, Zoom, seitenrichtiges Bild.

Abrechnung gemäß anerkannter und unterschriebener Tagesberichte des AG.
Menge: 150,000 h

*Hinweis: Nebenleitung*

**1.6.2 Kanalinspektionsfahrzeug Bedienungspersonal Satellitenkamera**
Kanalinspektionsfahrzeug, mit Bedienungspersonal, einsetzen,
der Verrechnungssatz für die jeweilige Arbeitskraft umfasst sämtliche Aufwendungen wie Lohn- und Gehaltskosten, Lohn- und Gehaltsnebenkosten, Zuschläge, lohngebundene und lohnabhängige Kosten, sonstige Sozialkosten, Gemeinkosten, Wagnis und Gewinn.
Der Verrechnungssatz für das Gerät umfasst sämtliche Aufwendungen für den Betrieb, Gemeinkosten, Wagnis und Gewinn, Satellitenkamera auf Fahrwagen, Drehschwenkkopf, seitenrichtiges Bild.

Abrechnung gemäß anerkannter und unterschriebener Tagesberichte des AG.
Menge: 20,000 h

**1.6.3 Kanalinspektionsfahrzeug Bedienungspersonal Schiebekamera**
Kanalinspektionsfahrzeug, mit Bedienungspersonal, einsetzen,
der Verrechnungssatz für die jeweilige Arbeitskraft umfasst sämtliche Aufwendungen wie Lohn- und Gehaltskosten, Lohn- und Gehaltsnebenkosten, Zuschläge, lohngebundene und lohnabhängige Kosten, sonstige Sozialkosten, Gemeinkosten, Wagnis und Gewinn.
Der Verrechnungssatz für das Gerät umfasst sämtliche Aufwendungen für den Betrieb, Gemeinkosten, Wagnis und Gewinn, TV-Kamera mit flexiblem Schiebegestänge, Drehschwenkkopf, seitenrichtiges Bild.

Abrechnung gemäß anerkannter und unterschriebener Tagesberichte des AG.
Menge: 5,000 h

*Hinweis: Schacht*

**1.6.4 Kanalinspektionsfahrzeug Bedienungspersonal digital Fotokamera Schacht**
Kanalinspektionsfahrzeug, Schacht, mit Bedienungspersonal, einsetzen,
der Verrechnungssatz für die jeweilige Arbeitskraft umfasst sämtliche Aufwendungen wie Lohn- und Gehaltskosten, Lohn- und Gehaltsnebenkosten, Zuschläge, lohngebundene und lohnabhängige Kosten, sonstige Sozialkosten, Gemeinkosten, Wagnis und Gewinn.
Der Verrechnungssatz für das Gerät umfasst sämtliche Aufwendungen für den Betrieb, Gemeinkosten, Wagnis und Gewinn, TV-Kamera auf Fahrwagen, digital, mit vollsphärischer Bilderfassung, Blickwinkel 360 Grad vertikal x 360 Grad horizontal.

Abrechnung gemäß anerkannter und unterschriebener Tagesberichte des AG.
Menge: 25,000 h

*Hinweis: Dokumentation*

**1.6.5 Dokumentation TV-Inspektion haltungs-/leitungsweise**
Dokumentation der TV-Inspektion, je Haltung/Leitung, gem. DIN EN 13508-2 / DWA-M 149-2, DWA-M 149-5, und DWA-M 150, bestehend aus:

- Inspektionsdaten gem. DWA-M 150 im Datenformattyp B im XML-Austauschformat

- Filmdaten im Format MPEG2, je Haltung/Leitung, einschl. Synchronisation des Zustandsfilms mit den Erfassungsdaten, mit Ansteuerung der Zustandsdaten, einschl. Viewer

- Untersuchungsbericht mit Haltungsgrafik, je Haltung/Leitung, digital im Format PDF

- Schadstellendokumentation als Untersuchungsbericht mit Bildern, je Haltung/Leitung, digital im Format PDF, sowie analog bei Kleinmaßnahmen (analog entfällt bei Abnahme- und Gewährleistungsbefahrungen)

- TV-Untersuchungspläne mit Markierungen/Vermerken des Reinigungs-/Inspektionspersonals vor Ort, eingescannt als PDF-Datei, oder analog

- Liste mit den Bezeichnungen der Objekte ohne vollständige Untersuchung sowie mit den jeweiligen Gründen für die unvollständige Untersuchung, im PDF-Format

Übergabe der Daten analog (Papierform) und digital, Wechseldatenträger mit USB, Wechseldatenträger verbleibt im Besitz AG.
Menge: 50,000 St

**1.6.6 Dokumentation optische Inspektion Fotokamera Schacht je Schacht Wechseldatenträger USB Format PDF**
Dokumentation der optischen Schachtinspektion, je Schacht, gem. DIN EN 13508-2 / DWA-M 149-2, DWA-M 149-5, und DWA-M 150, bestehend aus:

Inspektionsdaten gem. DWA-M 150 im Datenformattyp B im XML-Austauschformat

- Filmdaten im Format IPF oder MP4 in Absprachen mit dem AG, je Schacht einschl. Viewer

- Untersuchungsbericht mit Schachtgrafik, je Schacht, analog und digital im Format PDF

- Schadstellendokumentation als Untersuchungsbericht mit Bildern, je Schacht, analog und digital im Format PDF

- Liste mit den Bezeichnungen der Objekte ohne vollständige Untersuchung sowie mit den jeweiligen Gründen für die unvollständige Untersuchung, im PDF-Format

Übergabe der Daten analog (Papierform) und digital, Wechseldatenträger mit USB, Wechseldatenträger verbleibt im Besitz AG.
Menge: 5,000 St

**1.6.7 Dokumentation Schachtbegehung je Schacht Wechseldatenträger USB Format PDF**
Dokumentation der Schachtbegehung, je Schacht, DIN EN 13508-2 / DWA-M 149-2, DWA-M 149-5, und DWA-M 150, bestehend aus:

- Erstellung von digitalen Bilder (JPEG-Format, mind. 1600x1200 Pixel) aus denen die Schachtsohle und der Schachtaufbau sowie vorgefundene Schäden ersichtlich sind.

- Die Dateinamen der Bilder beginnen zwingend mit der Schachtbezeichnung.

- Alle Daten sind in dem Schachterfassungsbogen (Anlage der Vergabeunterlagen) einzutragen,

- Untersuchungspläne mit Markierungen des Reinigungs-/Inspektionspersonals vor Ort, eingescannt als PDF-Datei, oder analog

- Liste mit den Bezeichnungen der Objekte ohne vollständige Untersuchung sowie mit den jeweiligen Gründen für die unvollständige Untersuchung, im PDF-Format

- Übergabe der Schachterfassungsbogen analog (Papierform) und digital im pdf-Format, Wechseldatenträger mit USB, Wechseldatenträger verbleibt im Besitz AG.
Menge: 2,000 St

#### Abschnitt 1.7 STUNDENLOHNARBEITEN:

**1.7.1 Facharbeiter/-in Stundenlohnarbeiten sämtliche Kosten/Zuschläge**
Stundenlohnarbeiten durch Facharbeiter/-in
auf Anordnung des AG ausführen,
der Verrechnungssatz für die jeweilige Arbeitskraft umfasst sämtliche Aufwendungen wie Lohn- und Gehaltskosten, Lohn- und Gehaltsnebenkosten, Zuschläge, lohngebundene und lohnabhängige Kosten, sonstige Sozialkosten, Gemeinkosten, Wagnis und Gewinn.

Abrechnung gemäß anerkannter und unterschriebener Tagesberichte des AG.
Menge: 10,000 h

**1.7.2 Helfer/-in Stundenlohnarbeiten sämtliche Kosten/Zuschläge**
Stundenlohnarbeiten durch Helfer/-in
auf Anordnung des AG ausführen,
der Verrechnungssatz für die jeweilige Arbeitskraft umfasst sämtliche Aufwendungen wie Lohn- und Gehaltskosten, Lohn- und Gehaltsnebenkosten, Zuschläge, lohngebundene und lohnabhängige Kosten, sonstige Sozialkosten, Gemeinkosten, Wagnis und Gewinn.

Abrechnung gemäß anerkannter und unterschriebener Tagesberichte des AG.
Menge: 10,000 h

*Hinweis: Zuschläge*

**1.7.3 Zuschläge Samstagsarbeit**
Zuschläge für Samstagsarbeit, für alle Stundenlohnpositionen
Menge: 16,000 h

**1.7.4 Zuschläge Sonntagsarbeit**
Zuschläge für Sonntagsarbeit, für alle Stundenlohnpositionen
Menge: 8,000 h

**1.7.5 Zuschläge Feiertagsarbeit**
Zuschläge für Feiertagsarbeit, für alle Stundenlohnpositionen
Menge: 8,000 h

**1.7.6 Zuschläge Nachtarbeit**
Zuschläge für Nachtarbeit, für alle Stundenlohnpositionen.
Nachtarbeit ab 20:00 bis 05:00 Uhr
Menge: 16,000 h
